# AOI - Neubau Gasbehälter
Angebotsaufforderung (GAEB DA XML 3.1, DA83)
Projekt: 258012
Währung: EUR
Auftraggeber: Abwasserverband Obere Iller, Hans-Böckler-Str. 80B, 87527 Sonthofen
Erstellt mit: GXML Toolbox V3.3 R20230829, iTWO_64 V24.0.667, 21.05.2026

## VE-M1 Gasbehälter und Vorschächte
Datum: 21.05.2026

*Hinweis: Technische Vorbemerkungen*
Dieses LV umfasst folgende Arbeiten:

- Lieferung, Aufstellen und Inbetriebnahme Gasbehälter
- Ausrüstung Gasbehältervorschächte für Kondensatentwässerung

Leistungen:

a) Die im nachfolgenden LV anzubietenden Leistungen beinhalten die Lieferung und Montage der  maschinentechnischen und verfahrenstechnichen Ausrüstung für die Klärgasspeicherung auf der Kläranlage Obere Iller .

b) Mit anzubieten sind die elektrischen Steuerungen und Schaltungen, soweit sie an oder unmittelbar bei der Maschinentechnik notwendig und in der Ausschreibung enthalten sind. Die Lieferung erfolgt montiert und betriebsbereit beim AG im Klärwerk einschl. Fracht (Versicherung), Montage, Inbetriebnahme, Probelauf und Einweisung des Personals.

c) Die komplette Montage ist, soweit nicht eigens ausgeschrieben, zu berücksichtigen und in die Einheitspreise entsprechend einzuberechnen.

d) Bautechnische Arbeiten werden bauseits vorgenommen, soweit sie im Leistungsverzeichnis nicht anders angegeben sind.

e) Im Rahmen des Angebotes sind die technischen Daten, Konstruktionselemente, Ausführungszeichnungen, Gewichte und elektronische Anschlusswerte anzugeben und entsprechend gesondert zu erläutern.

f) Beim Probelauf der Maschinen ist dem Betriebspersonal des AG unter Miteinbeziehung der Bauoberleitung eine genaue Betriebsanweisung, ein Wartungsplan, ein Schmierplan und  eine Ersatzteilliste zu übergeben.
Fehlende Wartungs- und Bedienungsanleitungen können zum Einbehalt der Schlusszahlungen führen.

*Hinweis: Vorbemerkungen Anlagenbau und Maschinentechnik*
Vorbemerkungen zur Maschinen- und Verfahrenstechnik

Die Kläranlage Obere Iller erhält einen neuen Niederdruck- Gasspeicher (30 mbar) mit einem Nutzvolumen von 3.000 m3. Der neue Niederdruckgasbehälter wird über eine Zu- und Ableitung des Faulgases im Hauptschluss an die Faulbehälter und die Verbraucher angebunden.

Die gesamte Maßnahme beeinhalt die Installation eines Gasbehälters auf ein bauseits erstelltes Fundament. Für die Gasentwässerung wird in der Zu- und Ableitungen jeweils ein Kondensatsammeltopf im neuen und bestehenden Vorschacht und ein Entwässerungstopf inkl. Kondensatpumpe installiert.

Bauablauf:
siehe Rahmenterminplan

### Bereich 1 Allgemeine Arbeiten

#### Abschnitt 1.1 Baustelleneinrichtung

**1.1.10 Baustellenunterhalt**
*** Pauschalposition
Einrichtung, Unterhalt und Räumung der Baustelle, soweit erforderlich Aufenthaltscontainer, Werkzeug- und Materialcontainer, Werkzeuge, Materialtransporte auf dem Anlagengelände, Montageaufsicht, Montageversicherung, Entsorgung von Abfällen. Die Benutzung der betriebseigenen Sanitäranlagen und Aufenthaltsräume ist nicht gestattet.
Es sind Sanitäranlagen (Sanitärcontainer) einzurichten und zu unterhalten (Die Abrechnung erfolgt über separate Positionen).  Weitere notwendige Einrichtungen sind unter Berücksichtigung der aktuell geltenden Hygiene-Vorschriften in diese Position einzurechnen.
Unterbrechungen im Bauablauf, die gemäß beiliegendem Rahmenterminplan aus betrieblichen oder aus sicherheitsrelevanten Gründen notwendig sind, werden nicht gesondert vergütet und sind in diese Position einzurechnen.
Ebenso einzurechnen sind alle für die Vertragsabwicklung notwendigen Ingenieurleistungen auf der Baustelle wie Baustellenbesprechungen und Baustellenüberwachung.
Menge: 1,000 psch

**1.1.20 Fracht**
*** Pauschalposition
Fracht frei Baustelle, Verpackung und Transportversicherung der Materialien und Werkzeuge, Rücktransport von Restmaterial und der Werkzeuge, Entsorgung des Verpackungsmaterials.
Menge: 1,000 psch

**1.1.30 Gerüste und Hebezeuge**
*** Pauschalposition
Sämtliche für die im vorliegenden Leistungsverzeichnis beschriebenen Montage- und Demontagearbeiten erforderlichen Hebezeuge, Gerüste, Hilfsgerüste, Absturzsicherungen etc. soweit nicht gesondert vergütet.
Für Montagearbeiten innerhalb von Bauwerken, Becken und Gerinnen sind Auf- und Abstiege bis zur Bauwerkssohle, z.B. als Treppenturm mit Zugang, vorzusehen. Für Montagearbeiten in größeren Höhen sind ebenfalls entsprechende Gerüste, z.B. Fahrgerüste nach DIN 4422-1, zu verwenden.

Zur Beachtung:
Der Fahrweg zwischen Gasbehälter und Schönungsteich der Kläranlage kann nur kurzzeitig als Standplatz für eine mobile Krananlage zur Einbringung der Gasbehälterformteile auf das Fundament verwendet werden. Für längere Standzeiten der Krananlage ist die freie Fläche zwischen Gasbehälter und Schlammsilo geeignet.
Menge: 1,000 psch

**1.1.40 Sanitärcontainer**
*** Pauschalposition
Sanitärcontainer aufstellen und abfahren, beheizbar und wärmegedämmt, geeignet für die Nutzung durch die am Bau beteiligten Personen, inkl Dokumentation der Reinigung. Verbrauchsmaterialien sind in den EP einzukalkulieren. Strom und Trinkwasser werden vom AG zur Verfügung gestellt.

Ausstattung:
-  Toilettenraum, Waschplatz,
-  2 WC-Kabinen
-  Waschmöglichkeit mit Warmwasser
-  Garderobe
-  Beleuchtung, Strom- und  Wasseranschluss, inkl. Frostsicherung in den Wintermonaten
  Abwasseranschluss an Schmutzwasserschacht
-  Heizung, elektrisch
-  Mülleimer

Reinigung: wird gesondert vergütet
Aufstellort: nach Absprache mit der Bauüberwachung
Menge: 1,000 psch

**1.1.50 Sanitärcontainer vorhalten**
Vorhalten und Unterhalten des vorbeschriebenen Sanitärcontainers.
Die Abrechnung erfolgt pro Woche.
Menge: 36,000 Wo

**1.1.60 Sanitärcontainer reinigen und unterhalten**
Reinigung des Sanitärcontainer aus vorgenannter Position an einem Tag pro Woche inkl.

-  Waschrinnen reinigen
-  WCs reinigen
-  Boden reinigen
-  Mülleimer entleeren, Müllbeutel einlegen
-  Verbrauchsmaterialien nachfüllen (Toilettenpapier, Papierhandtücher)

Bei Bedarf sind die Verbrauchsmaterialien außerhalb der regulären Reinigungsintervalle nachzufüllen.
Menge: 36,000 Wo

#### Abschnitt 1.2 Technische Unterlagen

*Hinweis: Vorbemerkungen Technische Unterlagen*
Die nachfolgend beschriebenen Technischen Unterlagen sind vom Auftragnehmer anzufertigen und dem Auftraggeber oder der Bauüberwachung vorzulegen. Die fristgerechte Übergabe ist für den reibungslosen Ablauf der Maßnahme unbedingt erforderlich. Kosten, die aus einer verspäteten Vorlage resultieren, sind vom Auftragnehmer zu tragen.

Die vorgesehenen Abgabetermine von Teilleistungen oder der Gesamtleistung sind den Besonderen Vertragsbedingungen oder dem ggf. beiliegenden Terminplan zu entnehmen. Sind dort keine Fristen genannt, sind die Unterlagen spätestens 20 Werktage nach Aufforderung durch den Auftraggeber oder der Bauüberwachung zu übergeben.

Planunterlagen, technische Beschreibungen und statische Berechnungen, für die keine Prüfstatik erforderlich ist (wird durch den Auftraggeber festgelegt), sind dem Auftraggeber oder der Bauüberwachung als pdf-Dateien zur Prüfung und Freigabe vorzulegen. Die Freigabe kann nur für vollständige und technisch einwandfreie Unterlagen erfolgen. Eventuell erforderliche Korrekturen aus der Prüfung sind in die Unterlagen einzuarbeiten. Für mögliche Korrekturarbeiten können zusätzlich 5 Werktage in Anspruch genommen werden. Anschließend sind die Unterlagen zur Freigabe vorzulegen.

Statische Berechnungen, für die eine Prüftstatik erforderlich ist, sind dem Auftraggeber oder der Bauüberwachung dreifach in Papierform zu übergeben. Der Auftraggeber leitet die Berechnungen an den Prüftstatiker weiter. Eventuell erforderliche Korrekturen aus der Prüfung sind in die Unterlagen einzuarbeiten und bei Bedarf dem Prüfstatiker nochmals vorzulegen.

**1.2.10 Einbau-, Montage- und Werkstattpläne**
*** Pauschalposition
Anfertigen von Einbau-, Montage- und Werkstattplänen in geeignetem Maßstab für sämtliche Anlagenteile des vorliegenden Leistungsverzeichnisses. Die zugehörigen Ausführungs-, Schal- und Bewehrungspläne werden vom Auftraggeber in EDV-Form (pdf- und/oder dwg-Format) zur Verfügung gestellt.

Die Planunterlagen beinhalten mindestens folgende Angaben:
-  Maßstäbliche Darstellung und Bemaßung der vollständig montierten Anlagenteile einschließlich Maßketten zu den Hauptabmessungen des Bauwerkes, Darstellung im Maßstab 1 : 50 oder größer
-  Maßangaben über die erforderlichen frei zu haltenden Flächen während der Demontage von Einzelteilen im Wartungs- oder Reparaturfall
-  Angaben zu Gewicht und Schwerpunkt der Anlagen und Bezeichnung der Einzelteile mit einem Gewicht über 50 kg zur Festlegung vom Hebezeugen
-  Angabe von Fabrikat und Typ der Anlagen sowie von wesentlichen Einzelteilen wie Motore mit Bezeichnung der verwendeten Materialien und ggf. Beschichtungen
-  Angaben zu erforderlichen bauseitigen Arbeiten am Bauwerk wie Aussparungen, Durchbrüche, Schlitze, Fundamente, Aufkantungen, Befestigungen
-  Angaben zu ggf. erforderlichen bauseitigen Podeste, Bedienungsbühnen, Stege

Die Planunterlagen sind dem Auftraggeber oder der Bauüberwachung als pdf-Dateien zur Prüfung und Freigabe gemäß den oben beschriebenen Vorbemerkungen vorzulegen. Die Freigabe wird nur für vollständige und technisch einwandfreie Planunterlagen erteilt. Die Fertigung der Anlagenteile erfolgt auf der Grundlage der freigegebenen Planunterlagen. Während der Bauzeit sind die Planunterlagen entsprechend der tatsächlichen Ausführung fortzuschreiben.
Menge: 1,000 psch

**1.2.20 Technische Beschreibung**
*** Pauschalposition
Für sämtliche im vorliegenden Leistungsverzeichnis enthaltenen Anlagen wie Maschinen, Motore, Messwertaufnehmer etc. sind vom Auftragnehmer die wesentlichen technischen Daten zusammen zu stellen.

Die Unterlagen beinhalten mindestens folgende Angaben:
-  Beschreibung der Verfahrenstechnik und der Steuerung für die Gesamtanlage sowie für wesentliche Anlagenteile und Darstellung in Programmablaufschemaplänen und als R&I-Schema
-  Zusammenstellung und Beschreibung der elektrotechnischen Angaben wie Leistungsversorgung, Ansteuerung, Regelung, Überwachung und Signalbereitstellung für die übergeordnete Steuerung
-  Zusammenstellung der elektrotechnischen Verbraucher mit Angabe von Spannung, Stromaufnahme, Leistungsbedarf etc.
-  Zusammenstellung der Messstellen mit Angabe der elektrotechnischen Daten
-  Durchsicht des Pflichtenheftes der ausführenden Firma für die EMSR-Technik und Mitarbeit bei der Abstimmung der Schnittstellen
-  Hocheffizienznachweis

Zu beachten ist bei der Zusammenstellung der Unterlagen, dass das Anlagenkennzeichnungssystem des Auftraggebers zu verwenden ist.

Die technischen Unterlagen sind dem Auftraggeber oder der Bauüberwachung als pdf-Dateien zur Prüfung und Freigabe gemäß den oben beschriebenen Vorbemerkungen vorzulegen. Die Freigabe wird nur für vollständige und technisch einwandfreie Planunterlagen erteilt. Die Fertigung der Anlagenteile erfolgt auf der Grundlage der freigegebenen Unterlagen. Während der Bauzeit sind die Unterlagen entsprechend der tatsächlichen Ausführung fortzuschreiben.
Menge: 1,000 psch

**1.2.30 Statischer Nachweis**
*** Pauschalposition
Statischer Nachweis ohne Prüfstatik für sämtliche, stat. relevanten Anlagenteile einschließlich der Befestigungsmaterialien des vorliegenden Leistungsverzeichnisses gemäß den oben beschriebenen Vorbemerkungen. Die Nachweise sind dreifach in Papierform dem AG vorzulegen.
Menge: 1,000 psch

#### Abschnitt 1.3 Dokumentation

**1.3.10 Wartungs- und Bedienungsanleitung**
*** Pauschalposition
Es sind eine vollständige Beschreibung und Bedienungsanleitung für die gelieferte Anlage sowie Einzelbeschreibungen für Anlagenteile wie Maschinen, Motore, Mess-, Regel- und Steuergeräte in deutscher Sprache vorzulegen. Die Wartungs- und Bedienungsanleitung beinhaltet mindestens folgende Bestandteile.
-  Aggregate- und Motorenliste
-  Messstellenliste
-  Ersatzteilliste und -zeichnungen
-  Hinweise zur Störungsbeseitigung
  vorgeschriebene Werk- und Prüfbescheinigungen
-  Installations- /Inbetriebnahme-/Betriebs- und Wartungsanleitung und Schmierplan

Von sämtlichen Anlagenteilen sind anzugeben:
-  Anschrift des Herstellers
-  Fabrikat, Typ und Gerätenummer
-  Messkennblätter

Zur Wartungsanleitung gehören ferner, falls Schaltanlagen im Lieferumfang enthalten sind, sämtliche:
-  Stromlaufpläne nach DIN EN 61082,Teil 1 und 2
-  Anschlussplan nach DIN EN 61803, Teil 3
-  Kabellisten, Stücklisten und Regelschemata
-  SPS-Programm, Ausdruck mit Querverweisliste, Datenträger, Beschreibung
-  Schrankbelegungspläne
-  Binärsignal- und Meldelisten
-  Datenpunktliste bei Anbindung
-  Automationsstations-Belegungspläne mit Adressierung

Die Unterlagen sind gegliedert nach Ausrüstungsgruppen geheftet und geordnet  mit einer Inhaltsübersicht in 2-facher Ausfertigung und in digitaler Form dem Betriebsleiter der Kläranlage, dem Kläranlagenbetreiber oder der örtlichen Bauleitung spätestens bei der Inbetriebnahme auszuhändigen. Zur Prüfung der Vollständigkeit sind die Unterlagen vorab digital der Bauleitung zur Freigabe vorzulegen.
Menge: 1,000 psch

**1.3.20 Bestandszeichnungen**
*** Pauschalposition
Für alle gelieferten und montierten Anlagenteile sind Bestandszeichnungen sowie für den Gasbehälter und den Gasbehältervorschacht ein Ex-Zonenplan zu fertigen und in dreifacher Ausfertigung der örtlichen Bauleitung auszuhändigen. Es müssen alle Bestandteile komplett erfasst und vermaßt sein. Rohrleitungen sind farbig anzulegen. Die Pläne sind zusätzlich zweifach auf einem geeigneten Datenträger zu übergeben (Format .dwg oder .dxf).
Menge: 1,000 psch

**1.3.30 Dokumentationsunterlagen Gasspeicher**
*** Pauschalposition
Folgende weitere Dokumentationsunterlagen für Membranspeichersysteme gem. dem Abschnitt 10 des DWA-M 377 (März 2023) sind, soweit nicht in den vorherigen Positionen bereits aufgeführt, 3-fach in Mappen/Ordner geordnet mit Inhaltsangabe sowie digital in gängigen DWG - und PDF - Formaten zu übergeben:

- technische Zeichnung und Beschreibung des Gasspeichersystems (ohne Behälter) folgende technische Daten müssen darin zwingend enthalten sein:
- maximales Gasvolumen, maximaler Gasdruck (wg. 12. BImSchV – Störfall-Verordnung),
- maximal zulässige Gas/Substrat-Befüllrate (m3/h), (ohne dass die korrekt eingestellte Überdrucksicherung anspricht), bei zugehörigem Gasdruck. Gegebenenfalls in Verbindung mit einer Kennlinie „Max. Befüllrate/Gasdruck“,
- maximal zulässige Gas/Substrat-Entnahmerate (m3/h), bei zugehörigem Gasdruck, ohne die Dachstabilität unzulässig zu beeinflussen. Gegebenenfalls in Verbindung mit einer Kennlinie „Max. Entnahmerate/Gasdruck“,
- Kennlinien der Gebläse und Armaturen (Abluftklappen, Rückschlagklappen, Überdrucksicherungen etc.),
- zentrale Randbedingungen und Annahmen der Statik sind in verständlicher Sprache an hervorgehobener Position in der Bedienungsanleitung des Gasspeichersystems zu nennen;
- Datenblätter von eingesetzten Membranen, Armaturen, Schläuchen etc., mit Nachweis aller wichtigen und sicherheitstechnisch relevanten Angaben (z. B. Kälte- und Wärmebeständigkeit, Reißfestigkeit, Weiterreißfestigkeit, Knickverhalten, Entflammbarkeit, Gasdichtheit, Nachweis der Permeabilität/Dichtheit gemäß Vorgaben nach Merkblatt DWA-M 375, UV-Stabilität, Leitfähigkeit), gegebenenfalls allgemeines bauaufsichtliches Prüfzeugnis;
Konformitätserklärungen/CE-Kennzeichnung der eingesetzten Materialien und technischen Komponenten (z. B. Über-/Unterdrucksicherung, Stützluftgebläse, Stützluftklappen, Kompressor, Drucküberwachungsarmaturen);

- Nachweise der bereits erfolgten, notwendigen Abnahmeprüfungen

- Unterlagen, Nachweise und Zertifikate zum Explosionsschutz, Pläne und Zeichnungen der Anlage auf dem Stand der realen Ausführung (Übersichtszeichnungen, Detailpläne, Schnittbilder, Stücklisten, Ersatzteillisten, Schaltpläne (DIN-A-4-Querformat))

- aktuelles R+I-Schema inkl. Bezeichnung der Ausrüstung gemäß des Anlagenkennzeichnungssystems (soweit vorhanden);

- Funktions-/Steuerungsbeschreibung
Menge: 1,000 psch

#### Abschnitt 1.4 Inbetriebnahme, Einweisung

**1.4.10 Inbetriebnahme und Funktionstest**
*** Pauschalposition
Inbetriebnahme aller gelieferten Anlagenteile in Abstimmung mit der Bauleitung und im Beisein des Betriebspersonals bzw. des Betreibers der Kläranlage soweit diese nicht bei den Anlagenteilen gesondert vergütet und aufgeführt ist. Die Anlagenteile sind bis zum störungsfreien Betrieb einzuregeln und Funktionsproben durchzuführen.
Für die Inbetriebnahme sämtlicher Aggregate und Systeme (Pumpen, etc.) wird neben der Anwesenheit des Montagepersonals auch die Anwesenheit von geschultem Inbetriebnahmepersonal des Herstellers und ein gemeinsamer Probelauf und Funktionstest mit dem AN der EMSR-Technik inkl. Inbetriebnahmeprotokoll gefordert. Die Kosten dafür sind in den Angebotspreis dieser Position einzurechnen.

Der Auftragnehmer hat die Kosten für die gesamte Inbetriebnahme und den Probebetrieb, einschl. Gestellung aller erforderlichen Mess- und Prüfeinrichtungen, sowie Verbrauchsmaterial, für alle erbrachten Leistungen - unter Betriebsbedingungen - zusammen mit dem Betriebspersonal und der Bauleitung zu kalkulieren, inkl. sämtliche Aufwendungen für Übernachtungen, Fahrtkosten und Verpflegung, einschließlich notwendigem Werkzeug.

Die Durchführung des jeweiligen Probebetriebes ist schriftlich beim Auftraggeber und dem von ihm mit der Objektüberwachung Beauftragten, zwei Wochen zuvor anzumelden und genehmigen zu lassen.
Vor dem Probebetrieb sind alle erforderlichen Druckprüfungen durchzuführen, mit Protokollen zu dokumentieren und der Bauleitung vorab vorzulegen.

Vor der Inbetriebnahme ist eine Abnahme der später nicht mehr zugänglichen Anlagenteile mit der Bauleitung durchzuführen. Dazu ist vom AN ein Schichtdickenmessgerät zur Überprüfung des Korrosionsschutzaufbaues einschließlich Bedienung zu stellen.

Vor bzw. bei der Inbetriebnahme sind folgende Nachweise vorzulegen:

- Erklärung zur ordnungsgemäßen Montage gemäß Herstellervorgaben
- Gasdichtheitsnachweis gemäß Merkblatt DWA-M 375, TA Luft und TRGS 529,
- Inbetriebnahmeprotokoll mit Einstellwerten von Ansprechdrücken der Füllstandmessung,
  Gasüber-/-unterdrucksicherung, Gasfackel etc.
Menge: 1,000 psch

**1.4.20 Einweisung**
*** Pauschalposition
Einweisung des Betriebspersonals
bestehend aus:
- Funktionseinweisung
- Bedienungsanweisung
- Wartungs-, und Reinigungsarbeiten
- Einweisung in die Störungserkennung-,
  lokalisierung-, und behebung
- Einweisung in die Dokumentation
für alle erstellten Anlagen, Anlagenteile und Geräte, insbesondere der Schaltanlagen und der Meßtechnik.  Es ist eine angemessene Einweisung von mindestens 2 Stunden zu kalkulieren.
Diese Leistung gilt als erbracht, wenn die schriftliche Bestätigung des Betriebsleiters vorliegt, dass eine umfassende und ausreichende Einweisung erfolgt ist.
Die Kosten für eine ggf. erforderliche gesonderte Anreise sind einzurechnen.
Menge: 1,000 psch

#### Abschnitt 1.5 Wartungsvertrag

**1.5.10 Wartungsvertrag**
Grundlage des Wartungsumfanges ist das Vertragsmuster "Wartung 2018" für technische Anlagen und Einrichtungen, herausgegeben vom Arbeitskreis Maschinen und Elektrotechnik staatlicher und kommunaler Verwaltungen (siehe Anlage).
Die Position beinhaltet die An- und Abreise des für die Wartung erforderlichen Fachpersonals, die Arbeitszeit sowie sämtliche Nebenkosten, Kleinmaterialien und Schmierstoffe. Verschleiß- und Ersatzteile werden entsprechend dem Bedarf nach den jeweils gültigen Preislisten getrennt vergütet. Aggregate, die nicht vom AN hergestellt werden, sind vom Kundendienst des Aggregatelieferanten zu warten.
Nach jeder Wartung ist ein Bericht anzufertigen und dem AG zu übergeben. Der Wartungsvertrag beginnt mit dem Tag der mängelfreien Schlussabnahme und endet mit der Gewährleistung. Die Abrechnung erfolgt nach jeder Wartung, anteilig der o.g. Wartungsintervalle.
Nach Beendigung der Montagearbeiten ist vom AN eine Bestandsliste entsprechend Nr. 1 des Musterwartungsvertrages anzufertigen und ein ausgearbeiteter Vertrag entsprechend dem Musterwartungsvertrags dem AG zur Beauftragung vorzulegen. Als Vergütung ist der Einheitspreis dieser Position verbindlich.

Der Wartungsvertrag beinhaltet die erforderlichen Wartungsarbeiten an den wartungsrelevanten maschinellen Ausrüstungen wie Pumpen, etc.
Die tournusmäßigen Sicherheitsüberprüfungen des Gasbehälters sind nicht enthalten.
Für die Angebotsbearbeitung ist der als Anlage beiliegende Wartungsvertrag auszufüllen.Gemäß Formblatt EVM Erg Wart 242.1 sind die vorgesehenen Wartungsarbeiten und Wartungsabstände überschlägig anzugeben.

Die Beauftragung des Wartungsvertrages erfolgt in einem separaten Auftrag. Die Laufzeit des Vertrages beträgt 4 Jahre. Die Abrechnung erfolgt jährlich. Die Laufzeit beginnt mit der Abnahme der Leistung.
Menge: 4,000 a

**1.5.20 Sicherheitsprüfung Gasbehälter**
Tournusmäßige Sicherheitsprüfungen des Gasbehälters.

Die Position beinhaltet die An- und Abreise des für die Sicherheitsprüfung erforderlichen Fachpersonals, die Arbeitszeit sowie sämtliche Nebenkosten für Werkzeug und Kleinmaterialien. Nach jeder Prüfung ist ein Bericht anzufertigen und dem AG zu übergeben.
Bei der Prüfung des Gasbehälters nach DWA-M 376 wird nach der 1-jährlichen (Funktions- und Sichtprüfungen aller sicherheitsrelevanten Bauteile im Außen- und Innenbereich (Luftraum)) und der 2-jährlichen Überprüfung (wie bei der 1-jährlichen Prüfung jedoch zusätzliche Prüfungen im Innenbereich (Gasraum)) unterschieden. Die Prüfungen sind jeweils im Wechsel durchzuführen.
Die Abrechnung erfolgt nach jeder Prüfung.
Als Vergütung ist der Einheitspreis dieser Position verbindlich.

Die Beauftragung der jährlichen Sicherheitsprüfung erfolgt in einem separaten Auftrag. Die Laufzeit des Vertrages beträgt 4 Jahre. Die Abrechnung erfolgt jährlich. Die Laufzeit beginnt mit der Abnahme der Leistung.
Menge: 4,000 a

### Bereich 2 Demontagearbeiten

#### Abschnitt 2.1 Entgasung von Leitungsabschnitten

**2.1.10 Einrichtung zur Entgasung von Leitungsabschnitten**
Einrichtung zur Entgasung von Leitungsabschnitten

Auf- und Abbau aller für die Entgasung bzw. Inertisierung  von Rohrleitungsabschnitten erforderlichen Gerätschaften (u.a auch für Raumbelüftung etc. und Hilfkonstruktionen und Steckscheiben, Blindflansche etc.) einschl. erforderliches Öffnen von Rohrverbindungen sowie Kontrolle der Gaskonzentrationen mittel eigenem Messgerät.
Die Abrchnung erfolgt nach Anzahl der zu entgasenden Rohrleitungsabschnitte bis Nennweite DN 200.
Menge: 1,000 St

**2.1.20 Entgasung von Gasleitungen bis DN 200**
Entgasung von Gasleitungen bis DN 200

Entgasung und Inertisierung von Gasleitungen als Zulage zur Position "Einrichtung zur Entgasung von Leitungsabschnitten" für alle vom Rohrvolumen abhängigen Aufwendungen
Menge: 5,000 m

**2.1.30 Entgasung Kondensatsammeltopf**
Entgasung eines Kondensattopfes in der vorbeschriebenen Gasleitung.
Entgasung und Inertisierung von Kondensatsammel- oder Entwässerungstöpfen als Zulage zur Position "Einrichtung zur Entgasung von Leitungsabschnitten"
Menge: 1,000 St

*Hinweis: Hinweis*
Die Demontagearbeiten von Rohrleitungen umfassen das Lösen von Flanschverbindungen oder Schneiden von Rohren und den Ausbau aller Form- und Verbindungsstücke,  Armaturen etc.
Falls nicht in eigenen Positionen erfasst, sind auch die Rohrhalterungen, Konsolen und Einbauteile etc. mit auszubauen. Dabei sind im Beton verbleibende Dübel wandbündig zurück zu schneiden.
Beim Trennen von Rohrleitungen mittels Schneidbrenner ist in Abhängigkeit des Mediums mit starker Rauchentwicklung zu rechnen, ggf erforderliche Gebläse sind in die Einheitspreise entsprechend einzurechnen.
Einzurechnen sind alle Aufwendungen zum Schutz des Bauwerks und der verbleibenden Rohrleitungen (z.B.mittels Abdeckungen etc.)!

Das demontierte Material verbleibt im Eigentum der Kläranlage und ist außerhalb des jeweiligen Gebäudes (Geländeniveau) auf Anweisung des Betreibers getrennt nach den Werkstoffen Edelstahl, Aluminium und Schwarzstahl etc. seitlich zu lagern.

#### Abschnitt 2.2 Demontage Kondensatentwässerung alter Vorschacht

**2.2.10 Trennschnitt bis DN 200**
Trennschnitt bis DN 200

Trennschnitt in bestehenden Rohrleitung
Material: Edelstahl 1.4571
Menge: 2,000 St

**2.2.20 Demontage Kondensatleitung bis DN 50**
Demontage von Gasleitungen einschließlich Form- und Verbindungsstücken, Armaturen, Rohrhalterungen oder Konsolen, Einbauteilen etc.
Das Lösen der Rohrleitungen erfolgt nach Möglichkeit an den Flanschverbindungen. Beim Trennen mit Schneidbrenner ist mit starker Rauchentwicklung zu rechnen, ggf. erforderliche Gebläse sind in den Einheitspreis einzurechnen. Bei angedübelten Halterungen sind die Befestigungen bis zwei cm unter Putz bzw. Beton zurückzuschneiden. Das demontierte Material ist seitlich zu lagern.
Leitung aus Edelstahl bis einschließlich Nennweite DN 50.

Alle an den Demontagearbeiten beteiligten Mitarbeiter sind vom AN mit der entsprechenden vorschriftsgemäßen Schutzausrüstung auszustatten
Menge: 5,000 m

**2.2.30 Demontage Gasleitung bis DN 200**
Demontage von Gasleitungen einschließlich Form- und Verbindungsstücken, Rohrhalterungen oder Konsolen, Einbauteilen etc.
Das Lösen der Rohrleitungen erfolgt nach Möglichkeit an den Flanschverbindungen. Beim Trennen mit Schneidbrenner ist mit starker Rauchentwicklung zu rechnen, ggf. erforderliche Gebläse sind in den Einheitspreis einzurechnen. Bei angedübelten Halterungen sind die Befestigungen bis zwei cm unter Putz bzw. Beton zurückzuschneiden. Das demontierte Material ist seitlich zu lagern.

Leitung aus Edelstahl bis einschließlich Nennweite DN 200.

Alle an den Demontagearbeiten beteiligten Mitarbeiter sind vom AN mit der entsprechenden vorschriftsgemäßen Schutzausrüstung auszustatten
Menge: 5,000 m

**2.2.40 Demontage Armaturen DN 200**
Armaturen in Rohrleitung DN 200 demontieren, trennen und sortieren nach Werkstoffen einschl. Auf- und Abladen, mit Demontieren von Konsolen, Halterungen, Auflagekonstruktionen, Verschraubungen.

Alle an den Demontagearbeiten beteiligten Mitarbeiter sind vom AN mit der entsprechenden vorschriftsgemäßen Schutzausrüstung auszustatten.
Menge: 3,000 St

**2.2.50 Demontage Kondensatsammel- und Entwässerungstopf**
Demontage Sammel- oder Entwässerungstopf

Inertisieren  bzw. Absperren der Gasleitungen
Trennen bzw. Lösen der Flanschverbindungen von der Gasleitung. Demontage des Topfes im Vorschacht und Verbringen über GOK nach Angaben des Betriebs auf dem Kläranlagengelände
Menge: 1,000 St

### Bereich 3 Gasbehälter

*Hinweis: Vorbemerkungen Gasbehälter*
Auf der Kläranlage Obere Iller wird ein neuer Niederdruck-Gasbehälter im rohrleitungstechnischen Hauptschluss installiert. Der Niederdruckgasbehälter wird auf einem neugegründeten Fundament installiert. Neben dem Gasbehälter ist durch den Auftragnehmer auch die maschinelle Ausrüstung des Gasbehältervorschachtes zu liefern und zu montieren. Nach der Inbetriebnahme des neuen Behälters ist auch die Erneuerung der Kondensatentwässerung im alten Gasvorschacht durchzuführen.

Definition der Schnittstellen:

zur Vergabeeinheit B1 Bautechnik:
Bauseits erstellt wird die Sohlplatte einschl. Fundament des Gasbehälters sowie der Gasbehältervorschacht nach Vorgaben bzw. in Abstimmung mit dem Auftragnehmer. Für die Entwässerung des Gasbehälters wird bauseits eine Edelstahlrohrleitung DN 50 von der Sohlplattenmitte bis in den Gasbehältervorschacht verlegt. Die Leitung endet dort im Schacht im Abstand von ca. 100 mm zur Wand. Die HD-PE-Druckleitung DN 50 vom Gasbehältervorschacht zur Einleitungsstelle wird ebenfalls bauseits verlegt, die Leitung endet im Schacht ca. 100 mm von der Schachtwand entfernt. Der Anschluss im Schacht erfolgt durch den Auftragnehmer. Die bauseitigen Gasleitungen HDPE da 225 SDR 17 (DN 200) zur Faulung und den Verbrauchern enden im Schacht ca. 20 cm nach der Wanddurchführung mit einem Losflansch (PN10).

zu Vergabeeinheit E1 EMSR-Technik:
Die vollständige Stromversorgung sowie Verarbeitung und Weiterleitung von Meldungen erfolgen bauseits.

Der Bauablauf gem. des beigelgten Rahmenterminplans ist unbedingt zu beachten!

#### Abschnitt 3.1 Stahlbau-Gasbehälter

**3.1.10 Niederdruck-Gasbehälter**
Niederdruck-Gasbhälter nach den Richtlinien des DVGW-Arbeitsblattes G 430 gebaut, und von einer Firma mit der Zertifizierung nach EN 1.090 errichtet, ausgebildet als Trockengasbehälter, ausgeführt als zylindrisches, geschweißtes Stahlgehäuse mit Stützkonstruktion, Boden und Decke, sowie mit einer ausgesteiften Scheibe, rollengeführte Teleskopführung und in halber Mantelhöhe befestigter Kunststoffmembrane mit folgenden technischen Anforderungen komplett liefern und montieren.

Der Gasbehälter soll wie die Überdrucksicherungen auf einen maximalen Druck von 50 mbar ausgelegt werden.

Die Scheibenbelastung ist für einen Betriebsdruck von 33 mbar zu dimensionieren.

Mindestqualität der Werkstoffe:
Flachboden mit Gefälle (mind. 1,5 %) zur Behältermitte, Behältermantel, Behälterdach, Ballastdecke und dergleichen in RSt. 37.2  Werkstoff-Nr. 1.0038, Schraubverbindungen an den Werkstoff angepasst, für den oben genannten Werkstoff mindestens aus Stahl feuerverzinkt.

Der Gasbehälter muss technisch dicht sein.

Schweißarbeiten
Die Schweißarbeiten dürfen nur durch geprüfte Schweißer gemäß DIN EN 287 erfolgen. Die Schweißarbeiten sind durch eine Schweißaufsicht (SFI / EWE für Eigen- und Fremdüberwachung) zu überwachen. Die Schweißnahtqualität von Faulgas führenden Rohrleitungen muß der Bewertungsgruppe "B" für den inneren und äußeren Befund genügen.
Technische Angaben:
Füllvolumen:  3.000 m³

Betriebsgasdruck:  33 mbar

Gasdruck zulässig bis  50 mbar

Behälterdurchmesser: '........................................' mm

Mantelhöhe: '........................................' mm

Behälterdurchmesser: '........................................' mm

Höhe bei Dachscheitel: '........................................' mm

Mindestblechstärken: 4 mm
Blechdicke Boden mit Bodentasse '........................................' mm

Blechdicke Mantel: '........................................' mm

Blechdicke Dach: '........................................' mm

Blechdicke Scheibe: '........................................' mm

Scheibenbalast bei 33mbar:‑ '.........................................' kg

Gewicht des Behälters(ohne Ballast): '........................................' kg

Für die statische Bemessung ist entsprechend DIN 1055 die Schneelastzone 3 vorzusehen.
Aufstellhöhe (Bodenplatte):710 m ü. NN

Anschlüsse:
1 Eingangsstutzen DN 200 mit Flansch,
1 Ausgangsstutzen DN 200 mit Flansch,
1 Stutzen DN 100 mit Flansch für bauseitige Füllstandsmessung
1 Inertisierungsstutzen DN 100 mit Blindflansch
1 Messstutzen DN 50 mit Blindflansch
1 Anschlussstutzen für die hydraulische Überfüllsicherung
1 Anschlusstutzen für die mechanische Überfüllsicherung
Stutzenwerkstoff, wenn nicht explizit angegeben, analog Behälterwerkstoff, Flansche gem. DIN EN 1092-1, PN 10, mit glatten Dichtflächen Form A, mit reduzierter Blattstärke,
Für die finale Abstimmung der Postitionen der Anschlüsse, Öffnungen und der Behälterausstatttung ist bei der Werkplanung ein Zeichnung mit einem Positionierungsvorschlag einzureichen! Endgültige Lage nach Wahl des AG

einschließlich folgender Behälterausrüstung:

- Dachrandgeländer umlaufend in feuerverzinkter Ausführung,  Höhe 1100 mm über Auftrittsfläche (Handlauf, 2 Knieleisten, Fußleiste mit 15 mm Abstand zur Standfläche
- 1 Einstiegstür im Behälteroberteil 800 x 1900 mm
- 1 Mantelmannloch DN 800 im Behälterunterteil, Einstieg nur mit Spezialwerkzeug
- 1 Dachmannloch 800/800 mit Klappdeckelverschluss tagwasserdicht
- Belüftungsöffnungen im Mantel des Luftraums für Dachraum inkl. Insektengitter
- Behälterverankerungen in ausreichender Zahl
- 1 Scheibenstützkorsett (Bei allen Füllständen muss durch eine geeignete Führungseinrichtung das Flächengewicht der Scheibe in einer stabilen Lage gehalten und eine Verkantung verhindert werden)
-
- 1 oberes Stützkorsett in feuerverzinkter Ausführung mit gehobelten und geschliffenen Holzdielen,
- Belastungsgewichte als Betonstein-Verbundkonstruktion
- 1 Teleskopführung, 3-teilig, in feuerverzinkter Ausführung mit wartungsfreien Polyamidrollen gelagert.

Nach der Montage ist die technische Dichtheit sachkundig durch eine mittelbare Dichtheitsprüfung nachzuweisen. Die Kosten hierfür werden in Pos. 1.3.30 gesondert vergütet.
Menge: 1,000 St

**3.1.20 Korrosionsschutz Behälter**
*** Pauschalposition
Behälterinnen- und -außenflächen Abstrahlen nach DIN 55928, Teil 4, Reinheitsgrad SA 2 1/2, inkl. Nachreinigung, sowie Beseitigung des Strahlmittels. Beschichtung einschl. Vorbereitung der Behälterinnen- und Behälteraußenflächen entsprechend DIN EN ISO 12944, DIN 18364, DIN ISO 8504 und Merkblatt DWA-M 263.

Außenflächen: '.................................................' m²

gasberührte Innenflächen: '................................................' m²

luftberührte Innenflächen: '.................................................' m²

Beschichtungsaufbau:
- mit 2-Komponenenten Anstrich
- zweifacher Deckanstrich mit Hempadur Quattro 17634  oder  glw.
- dritter Anstrich mit Heptaphane (PU)

Außenflächen:
- Standard-Farbton des letzten Deckanstriches nach Wahl des Auftraggebers gem. Hersteller-Farbtonkarte bzw. RAL-  Farben
- Gesamtschichtstärke 240 μm

Gasberührte Innenflächen :
- dreifacher Anstrich Mindestschichtstärke an allen Stellen 350 μm

Luftberührte Innenflächen:
- zweifacher Schutzanstrich
  Mindestschichtstärke 200 μm

angebotenes Beschichtungssystem:

Außen:
Fabrikat/Typ: ‑ '.......................................................................'

Innen:
Fabrikat/Typ: ‑ '.......................................................................'
Menge: 1,000 psch

**3.1.30 Mehrpreis Sonderfarbe Deckanstrich**
*** Pauschalposition
Mehrpreis für Sonderfarbe (z.B. für Blautöne) des PU-Deckanstrichs aus der Farbtongruppe 3
Menge: 1,000 psch

**3.1.40 Gitterrosttreppe, feuerverzinkt**
Außenliegende Gitterrosttreppe zum vorbeschriebenen Gasbehälter bis zum Dach, Antritt ohne Fundament an Behälter befestigt, mit Zwischenpodesten speziell beim Einstieg im Behälteroberteil, mit rutschsicheren Gitterrosten und -stufen sowie Geländer( Höhe 1100 mm über Auftrittsfläche (Handlauf, 2 Knieleisten, Fußleiste mit 15 mm Abstand zur Standfläche) in feuerverzinkter Ausführung (Verkehrslast 1,5 kN/m2) inkl. Anschluss an das Dachrandgeländer umlaufend in feuerverzinkter Ausführung,

liefern und montieren.
Menge: 1,000 St

**3.1.50 Geländerelement**
Zulage zur  Position Gasbehälter für ein leicht demontierbares oder klappbares Geländerelement auf der Innenseite der Einstiegstür  800 x 1900 im Behälteroberteil
liefern und montieren.

Material feuerverzinkt
Menge: 1,000 St

**3.1.60 Anschlussstutzen für Radarmessung**
Zulage zum Gasbehälter für einen zusätzlichen Anschlussstutzen für eine bauseitige Radarmesung in der Decke mit Flansch, Material entsprechend Gasbehälter, inkl. waagerechter Platte auf der Membran.

Nennweite DN 100.
Menge: 1,000 St

**3.1.70 Anschlusstutzen DN 200 für Bestandsbehälter**
Nachträglicher Anschlussstutzen im Gasbehältermantel des bestehenden Gasbehälters inkl. Ausschnitt Wanddurchführung, Dichtflansch mit galvanischer Trennung und Anschlussflansch,
in Edelstahl Werkstoff wie Rohrleitung
Nennweite DN 200.
Menge: 1,000 St

**3.1.80 Nachträglicher Anschlussstutzen für Radarmessung auf Bestandsbehälter**
Zulage zum Gasbehälter für einen zusätzlichen Anschlussstutzen für eine bauseitige Radarmesung in der Decke mit Flansch, Material entsprechend Gasbehälter, inkl. waagerechter Platte auf der Membran.

Nennweite DN 100.
Menge: 1,000 St

#### Abschnitt 3.2 Anlagentechnik und Sicherheitseinrichtungen

**3.2.10 Membrane**
Membran in zuvor beschriebenem Gasbehälter auf halber Mantelhöhe eingebaut, bestehend aus hochreißfestem Kunststoffgewebe  einschließlich der Schraubverbindungen.

Technische Ausführung:
Schraubverbindungen:  mindestens Stahl feuerverzinkt
Beschichtung:  Neoprene

Flächengewicht: '.....................................' g/m²  (>= 1.100 g/m²)

Dicke: ‑ '.............................................' mm  (>= 0,9 mm)

Reißfestigkeit Kette: '...................................' N/5cm  (> 4.000)

Reißfestigkeit Schluss: '...............................' N/5cm  (>= 4.000)

Reißdehnung Kette: '...........................................' %  (
<
 25 %)

Reißdehnung Schluss: '......................................' % (
<
 35 %)

Haftung der Gummierung: '...........................' N/5cm  (>= 150)

kältebeständig bis -40°C und hitzebeständig bis mind + 80°C

Fabrikat/Typ: ‑ '.......................................................................'
Menge: 1,000 St

**3.2.20 Hydraulische Überdrucksicherung DN 150**
Hydraulische Überdrucksicherung als Wassertasse an gut zugänglicher Stelle montiert. Überdrucksicherung befüllt mit einer frostsicheren, nicht entmischbaren Flüssigkeit und ausgestattet mit Füllstandsüberwachung mittels außenliegender PE-Schlauchanzeige.

Metallteile aus Werkstoff Nr. 1.4571

Mindestdurchsatz:  230 m3/h

Möglicher Durchsatz: '...............................' m3/h

Die Überdrucksicherung ist mit einem Überlauf und einer mechanischen Druckmessung (Manometer) auszurüsten.
Die Öffnung zur Atmosphäre ist mind. bis auf 2m über die Außenkante des Behälterdachs zu führen, mit Insektenschutzgitter auszurüsten und vor Regen zu schützen.

inkl. 2er Messtutzen 1"  mit Blindstopfen für Niveauüberwachung

komplett mit allem Zubehör und Befestigungsmaterialien in V4A etc. liefern und montieren

Überdrucksicherung:
Fabrikat/Typ: ‑ '.......................................................................'
Menge: 1,000 St

**3.2.30 Mechanische Überfüllsicherung**
Mechanische Überfüllsicherung als redundantes System zur zuvor beschriebenen hydraulischen Überdrucksicherung, behälterstandsabhängig gesteuert, auf dem Dach montiert.
inkl. Absperrklappe.

Systembeschreibung:

'....................................................................................................

......................................................................................................

......................................................................................................

......................................................................................................

......................................................................................................

...................................................................................................'

Fabrikat/Typ: ‑ '.......................................................................'

alle Stahlteile im Werkstoff Nr. 1.4571
Menge: 1,000 St

**3.2.40 Näherungsschalter zur Überwachung Überfüllsicherung**
Näherungsschalter mit passender Trennbarriere zur Überwachung der mechanischen Überfüllsicherung liefern und einbauen.

angebotenes Fabrikat/Typ: '....................................................' z.B. Pepperl & Fuchs NCB10 od. glw.
Menge: 1,000 St

**3.2.50 Vakuumsicherung**
*** Pauschalposition
Absaugsicherung gegen Leersaugen des Behälters und gegen Bildung eines Unterdruckes, in wartungsfreier Ausführung.
Metallteile aus Werkstoff Nr. 1.4571.

komplett mit allem Zubehör etc. liefern und montieren

Systembeschreibung:

'....................................................................................................

......................................................................................................

......................................................................................................

......................................................................................................

......................................................................................................

...................................................................................................'
Menge: 1,000 psch

**3.2.60 Erdung**
*** Pauschalposition
Als Blitzschutz erfolgt die Erdung des Gasbehälters mittels Klemmen an bauseitigem Erdungsrunddraht D=10 mm ( 8 Stück über den Umfang verteilt), der direkt mit der Bewehrung des Gasbehälterfundaments verbunden ist. Liefern und Montieren der erforderlichen Anschlüsse einschl. aller erforderlichen Blitzschutzfangstangen auf dem Behälterdach.

Auf die Vereinbarkeit von Ausblasöffnungen und Ex-Bereichen ist zu achten (Ausblasöffnungen mind. 5 m über GOK).

Einzurechnen ist  das Vorlegen eines sachkundigen Nachweises, daß die Anforderungen der Schutzklasse II entsprechend DIN EN 62305-3 bzw. VDE 0185-305-3 erfüllt sind (bereits noch vor der Inbetriebnahme).
Menge: 1,000 psch

**3.2.70 Inhaltsanzeige**
Optische Anzeige des Gasbehälterinhalts als Laufanzeige oder als rundes Ziffernblatt (Mindest-Durchmesser 1000 mm) mit Anschlußmöglichkeit von 4 ex-gesch. Endschaltern komplett mit allem Zubehör etc. liefern und betriebsfertig montieren
Die Positionierung und Ausführung der Inhaltsanzeige erfolgt in Abstimmung mit dem Bauhern
Material:  1.4571

Fabrikat/Typ: ‑ '.......................................................................'
Menge: 1,000 St

**3.2.80 Endschalter**
Endschalter, ex-geschützt, für Steuerungs- oder Signalisierungsaufgaben der Gasmotoren-, Brenner- und Fackelsteuerung etc, Spannung 230 V.

Fabrikat/Typ: ‑ '..........................................................................'
Menge: 4,000 St

**3.2.90 Ex-Klemmenkasten**
Ex-Klemmenkasten und Panzerrohr für Elektroanschluss der Ferngeber und ex-geschützten Endschalter zum Anbau an den Gasbehälter für die bauseitige Verkabelung bis zu den Messarmaturen.
Menge: 1,000 St

### Bereich 4 Einrichtungen Vorschacht alt und neu

#### Abschnitt 4.1 Apparate und Armaturen

**4.1.10 Kondensatpumpe, Ex-geschützt**
Kondensatpumpe als stationäre Kollektorpumpe zum Einbau in den Pumpensumpf im Gasbehältervorschacht, zugelassen für Ex-Schutzzone 1 gemäß ATEX 94/9/EG liefern und betriebsfertig einbauen.

Fabrikat Flux FP 430 Ex S oder glw.
Betriebsdaten
Förderleistung:  ca. 3,0 l/s
Förderhöhe:  ca. 5,0 m
Länge Pumpensumpf:  0,5 m
Breite Pumpensumpf:  0,5 m
Tiefe Pumpensumpf:  0,5 m

Ausführung
 -  Faßpumpe mit ca. 2 m Anschlusskabel, der elektrische Anschluss erfolgt bauseits, Ansteuerung (Ein/Aus) über externe bauseitige Füllstandsüberwachung
 -  Druckleitungsabgang 1 1/4", inkl. Rückschlagklappe
-  Tauchrohrlänge mind. 1200 mm
  Werkstoff Nr. 1.4571

Antrieb:

Nennspannung:
'......................' V

'..........'
Nennleistung:
'.....................' kW

Drehzahl:
'‑'.....................'
U/min
Schutzart  IP 55
Isolationklasse  F

Gesamtgewicht der Pumpe:
'.....................'
kg

angebotenes  Fabrikat :
'.................................................'

angebotener Typ :
'..........'
'.................................................'
Menge: 2,000 St
DIN276-4_09: 470
DIN276_18: 470

**4.1.20 Kondensatsammeltöpfe**
Kondensatsammeltöpfe zur Montage im Vorschacht (Tiefpunkt der Gasleitung) für den Kondensatablass im Gasleitungssystem.

Technische Ausführung:
 -  komplett aus Edelstahl Werkstoff-Nr. 1.4571, als
  Zylinder mit flachem Boden und angeflanschtem Deckel
 -  Einleitung des Gases seitwärts, Umlenkung über ein mittig
  angebrachtes Prallblech

 -  Durchmesser:
'........' mm

 -  Höhe:
'........' mm

 -  Wandstärke:
'........'
mm

 -  Zulaufstutzen mit Flansch: DN 200
 -  Ablaufstutzen mit Flansch: DN 200
 -  Kondensatablauf:  DN 25
 - 2 Inertiesierungs- und Probenahmeanschlüsse mit einem Innen und einem Außengewinde: DN 25
- Verschluss der offenen Anschlüsse mit Blindstopfen- oder deckel
 -  Ablaufleitung Nennweite DN 25, aus Edelstahl Werkstoff-Nr.
  1.4571, Formstücken etc.
 -  durchgehende Gasleitung Nennweite DN 200

Betriebsdaten:
 -  Prüfdruck:  1 bar

angebotenes Fabrikat:
'....................................................'

ngebotener Typ:
'..............................'

liefern und montieren einschließlich sämtlicher Formstücke, Verbindungsteile, Armaturen, Halterungen, Befestigungen etc.
Menge: 4,000 St
DIN276-4_09: 470
DIN276_18: 470

**4.1.30 Entwässerungstopf**
Automatischer Entwässerungstopf als Behälter zur hydraulischen Tauchung der Entwässerungsleitungen 1" vom Gasbehälter und den beiden Sammeltöpfe liefern und montieren.

Technische Angaben:
Mindesteintauchtiefe Rohre:  0,75 m (Betriebsdruck 33 mbar)
Außendurchmesser Behälter angepasst an die 3 Rohrleitungen incl. 3 St. Anschlussstutzen 1" einschl. Ableitung in den Pumpensumpf, komplett im Material Edelstahl 1.4571 mit allen Anschlüssen und allem Zubehör etc. liefern und betriebsfertig montieren
Menge: 2,000 St
DIN276-4_09: 470
DIN276_18: 470

**4.1.40 Absperrklappe DN 200**
Absperrklappe geeignet für Faulgas, mit Handhebel und Rasterscheibe, als Zwischenflansch- und Endarmatur einsetzbar, DVGW-geprüft und zugelassen. Freier Durchgang, dichter Abschluss in beide Durchflussrichtungen, Nenndruck wie Rohrleitung, Nennweite der Rohrleitung DN 200, einschließlich der vollständigen Flanschverbindungen an die beiden Rohrleitungsflansche gemäß Ausführungsbeschreibung 32.

Mindestqualität der Werkstoffe:
Klappenscheibe:  Edelstahl Werkstoff-Nr. 1.4571
Welle:  Edelstahl Werkstoff-Nr. 1.4571
Gehäuse:  GGG
Manschette:  NBR
Futtering:  NBR

angebotenes Fabrikat:
'..................................'

Einzurechnen ist die fachgerechte Verbindung mit den Rohrleitungsflanschen, einschl. aller Verbindungsteile (Dichtungen, Schrauben, Muttern und Beilagscheiben analog Ausführungsbeschreibung)
Menge: 17,000 St
DIN276-4_09: 470
DIN276_18: 470

**4.1.50 Axial-Kompensator DN 200**
Vakuumstabiler Stahlkompensator für Gasleitung DN 200, bestehend aus einem Metallbalg, zum Ausgleich von Bewegungen quer zur Achse, zugelassen nach DVDW für Gas

Einbau in die Zu- und Ableitung des Gasbehälters

Vorgaben:
Medium  : Faulgas
Mediumtemp. : ca. 40° C
Druckstufe  : mind. PN 10

Flansche:
Losflansche aus Werkstoff, Edelstahl, Werkst.-Nr.: 1.4571, nach DIN gebohrt.

Komplett zu montieren.
Menge: 2,000 St.
DIN276_06: 470
DIN276_06: 470
DIN276_18: 470

#### Abschnitt 4.2 Rohrleitungen

DIN276-4_09: 470

*Hinweis: Vorbemerkungen Faulgasleitung*
Hinweis Faulgasleitung:

Sämtliche Gasleitungen werden in Edelstahl hergestellt. Für jedes Rohrleitungsstück werden Dichtigkeitsprüfungen durchgeführt. Für die Gasleitungen sind zudem aus Sicherheitsgründen bereichsweise Prüfungen der Schweißnähte durchzuführen (vergl. Positionsbeschreibung).
Innerhalb des Vorschachtes sind die Rohrleitungen möglichst mit Schweißverbindungen auszuführen. Flanschverbindungen sind auf das notwendige Maß zu beschränken.

**Ausführungsbeschreibung 101 Ausführungsbeschreibung Rohrleitungen aus nichtrostendem Stahl**
*Edelstahlrohre, V4A, Druckstufe PN 10*
Rohrleitungen aus geschweißten Edelstahlrohren nach
DIN EN 10217-7, aus Warm- oder Kaltband, nicht wärmebehandelt (W1, W2), im Vollbad matt gebeizt und passiviert. Maßtoleranzen D2, T3 für die Wanddicke und den Außendurchmesser nach DIN EN ISO 1127, sowie Toleranzen F2/S1 entsprechend ISO 5252, mit Abnahmeprüfzeugnis für oben genannte Eigenschaften nach DIN EN 10204, Qualität 2.2.
Die Schweißnähte sind innen zu formieren und außen zu beizen und zu passivieren, zulässige Anlauffarbe gelbbraun. Schweißnahtqualität entsprechend DIN EN ISO 5817 mindestens Bewertungsgruppe C, Schweißverfahren WIG (141) entsprechend DIN EN ISO 4063.

Mindestabmessungen der Rohrleitungen:
Nenndurchmesser / Außendurchmesser / Mindestwandstärke
DN 25  33,7 mm  2,0 mm  DN 32  42,4 mm  2,0 mm
DN 40  48,3 mm  2,0 mm  DN 50  60,3 mm  2,0 mm
DN 65  76,1 mm  2,0 mm  DN 80  88,9 mm  2,0 mm
DN 100  114,3 mm  2,6 mm  DN 125  139,7 mm  2,6 mm
DN 150  168,3 mm  2,6 mm  DN 200  219,1 mm  2,6 mm
DN 250  273,0 mm  2,6 mm  DN 300  323,9 mm  3,0 mm
DN 350  355,6 mm  3,0 mm  DN 400  406,4 mm  4,0 mm
DN 450  457,0 mm  4,0 mm  DN 500  508,0 mm  4,0 mm
DN 600  609,6 mm  4,0 mm  DN 700  711,0 mm  5,0 mm
DN 800  813,0 mm  5,0 mm  DN 900  914,0 mm  6,0 mm
DN 1000  1016,0 mm  6,0 mm

Die Verwendung größerer Wandstärken ist zulässig, sofern sich der Innendurchmesser nicht erheblich reduziert.
*Formstücke, Typ A*
Formstücke in geschweißter Ausführung sind, sofern nicht anderweitig in der Position vorgegeben, aus dem gleichen Werktstoff wie die Rohrleitung und gem. DIN EN 10253-4, als Typ A mit eingeschränktem Ausnutzungsgrad auszuführen.
*Flansche, reduzierte Blattstärke*
Die Flansche sind, sofern nicht anderweitig in den Position vorgegeben gem. DIN EN 1092-1, PN 10, mit glatten Dichtflächen Form A, mit reduzierter Blattstärke auszuführen.

Mindestblattstärken der Los- und Glattflansche:

Nenndurchmesser  / Mindestblattstärke
DN 25 - 100  / 10 mm
DN 125 - 200  / 12 mm
DN 250 - 450  / 15 mm
DN 500 - 600  / 20 mm
DN 700 - 800  / 25 mm
DN 900 - 1000 / 30 mm

Mindestblattstärken der Blindflansche:

Nenndurchmesser  / Mindestblattstärke
bis DN 25  / 10 mm
DN 32 - 125  / 12 mm
DN 150 - 200  / 15 mm
DN 250 - 300  / 18 mm
DN 350 - 450 / 20 mm
DN 500 - 600 / 25 mm
DN 700 - 800 / 28 mm
DN 900 - 1000 / 30 mm
*Flanschverbindungssatz*
für die fachgerechte Verbindung von zwei Flanschen an Rohrleitungen oder Armaturen liefern und einbauen, bestehend aus:
  1 Stück Dichtung (Stahl-Gummi-Ausführung), geeignet für Faulgas, Abwasser und Schlamm, gas- und wasserdicht, Dichtungswerkstoff NBR
  1 Satz Edelstahlschrauben aus A2
  1 Satz Edelstahlmuttern aus A4
  2 Sätze Edelstahlbeilagscheiben (je Seite eine Beilagscheibe aus A2)
Die Schraubenverbindungen sind mit geeigneten, lang haftenden Gleitmiteln (z.B. Kupferpaste) zu fetten, um ein leichtes Lösen der Verbindungen zu gewährleisten.

Bei Flanschverbindungen zwischen verschiedenen Stahlwerkstoffen ist eine galvanische Trennung durchzuführen. Die Abrechnung erfolgt über eine Zuschlagsposition.
Korrosionsschutz, bestehend aus:
  1 Stück Dichtungsring, geeignet für Faulgas, Abwasser und Schlamm
  1 Satz Schraubenhülsen
  2 Sätze Isolier- und Stahlunterlegscheiben (je Seite eine Scheibe)
*Abrechnung*
In die Rohrleitungspositionen sind die Ausführung sämtlicher Schweißverbindungen einzurechnen. Armaturen, Form- und Verbindungsstücke, Rohrhalterungen etc. werden über Zulagepositionen abgerechnet. Im Rohrleitungsaufmaß werden Armaturen und Form- und Verbindungsstücke in der Achse übermessen. Bei Einschweißbögen, T-Stücken etc. erfolgt die Abrechnung bis zum Achsenschnittpunkt.

*Hinweis: Hinweis Ausführung Edelstahlrohrleitungen*
Hinweis

Ausführung der nachfolgenden Edelstahlrohrleitungen gem. der vorbeschriebenen Ausführungsbeschreibung "101" für Rohrleitungen aus nichtrostendem Stahl soweit nicht anders beschrieben!

**4.2.10 Rohr DN 25**
*** gemäß Ausführungsbeschreibung 101
Rohrleitung liefern und montieren,
Nennweite DN 25.
Menge: 8,000 m
DIN276-4_09: 470
DIN276_18: 470

**4.2.20 Rohr DN 50**
*** gemäß Ausführungsbeschreibung 101
Rohrleitung liefern und montieren,
Nennweite DN 50.
Menge: 8,000 m
DIN276-4_09: 470
DIN276_18: 470

**4.2.30 Rohr DN 150**
Rohrleitung,
liefern und verlegen,
Nennweite DN 150.
Menge: 5,000 m
DIN276-4_09: 470
DIN276_18: 470

**4.2.40 Rohr DN 200**
Rohrleitung, liefern und verlegen,
Nennweite DN 200.
Menge: 35,000 m
DIN276-4_09: 470
DIN276_18: 470

**4.2.50 Rohrauflagerung DN 25**
Rohrauflagerung, komplett aus Edelstahl Werkstoff-Nr. 1.4571, zur Befestigung der Rohrleitungen an Boden, Wänden oder Decken.
Unterkonstruktion, bestehend aus:

Gewindestangen oder Vierkanteisen in Abhängigkeit der statischen Erfordernisse, in unterschiedlichen Längen, Befestigung mit Klebeankern oder Dübeln aus Edelstahl
Grundplatten mit Rohrauflager, Rohrschelle und Teflonzwischenlager
Schrauben, Muttern und Beilagscheiben aus Edelstahl

Die statische Auslegung erfolgt auf maximale Belastung der Rohrleitung. Zu beachten sind die vorgesehenen Formstücke, Flansche und Armaturen, die später problemlos bedienbar bzw. ausbaubar sein müssen.

Nennweite DN 25
Menge: 8,000 m

**4.2.60 Rohrauflagerung DN 50**
Rohrauflagerung, komplett aus Edelstahl Werkstoff-Nr. 1.4571, zur Befestigung der Rohrleitungen an Boden, Wänden oder Decken.
Unterkonstruktion, bestehend aus:

Gewindestangen oder Vierkanteisen in Abhängigkeit der statischen Erfordernisse, in unterschiedlichen Längen, Befestigung mit Klebeankern oder Dübeln aus Edelstahl
Grundplatten mit Rohrauflager, Rohrschelle und Teflonzwischenlager
Schrauben, Muttern und Beilagscheiben aus Edelstahl

Die statische Auslegung erfolgt auf maximale Belastung der Rohrleitung. Zu beachten sind die vorgesehenen Formstücke, Flansche und Armaturen, die später problemlos bedienbar bzw. ausbaubar sein müssen.

Nennweite DN 50
Menge: 8,000 m

**4.2.70 Rohrauflagerung DN 150**
Rohrauflagerung, komplett aus Edelstahl Werkstoff-Nr. 1.4571, zur Befestigung der Rohrleitungen an Boden, Wänden oder Decken.
Unterkonstruktion, bestehend aus:

Gewindestangen oder Vierkanteisen in Abhängigkeit der statischen Erfordernisse, in unterschiedlichen Längen, Befestigung mit Klebeankern oder Dübeln aus Edelstahl
Grundplatten mit Rohrauflager, Rohrschelle und Teflonzwischenlager
Schrauben, Muttern und Beilagscheiben aus Edelstahl

Die statische Auslegung erfolgt auf maximale Belastung der Rohrleitung. Zu beachten sind die vorgesehenen Formstücke, Flansche und Armaturen, die später problemlos bedienbar bzw. ausbaubar sein müssen.

Nennweite DN 150
Menge: 5,000 m

**4.2.80 Rohrauflagerung DN 200**
Rohrauflagerung, komplett aus Edelstahl Werkstoff-Nr. 1.4571, zur Befestigung der Rohrleitungen an Boden, Wänden oder Decken.
Unterkonstruktion, bestehend aus:

Gewindestangen oder Vierkanteisen in Abhängigkeit der statischen Erfordernisse, in unterschiedlichen Längen, Befestigung mit Klebeankern oder Dübeln aus Edelstahl
Grundplatten mit Rohrauflager, Rohrschelle und Teflonzwischenlager
Schrauben, Muttern und Beilagscheiben aus Edelstahl

Die statische Auslegung erfolgt auf maximale Belastung der Rohrleitung. Zu beachten sind die vorgesehenen Formstücke, Flansche und Armaturen, die später problemlos bedienbar bzw. ausbaubar sein müssen.

Nennweite DN 200
Menge: 35,000 m

**4.2.90 Einbau Gasmengenmessung DN 150, Lieferung bauseits**
Montage von beigestelltem Durchflussmesser mit Flanschen in die Druckleitung DN 150.

Komplett zu montieren, inkl. aller erf. Schrauben und Muttern in Werkstoff-Nr.: 1.4571 und Dichtungen.
Menge: 1,000 St

**4.2.100 Bogen DN 25, größer 45° mit 90°**
*** gemäß Ausführungsbeschreibung 101
Rohrbogen, größer 45° bis einschließlich 90°, als Zulage zur Rohrleitung liefern und montieren,
Bauart 3,
Nennweite DN 25.
Menge: 10,000 St
DIN276-1_08: 470

**4.2.110 Bogen DN 50, größer 45° mit 90°**
*** gemäß Ausführungsbeschreibung 101
Rohrbogen, größer 45° bis einschließlich 90°, als Zulage zur Rohrleitung liefern und montieren,
Bauart 3,
Nennweite DN 50.
Menge: 4,000 St
DIN276-1_08: 470

**4.2.120 Bogen DN 150, 90°**
Rohrbogen, größer 45° bis einschließlich 90°, als Zulage zur Rohrleitung liefern und verlegen,
Nennweite DN 150.
Menge: 2,000 St
DIN276-4_09: 470
DIN276_18: 470

**4.2.130 Bogen DN 200, 45°**
Rohrbogen, bis  45°, als Zulage zur Rohrleitung liefern und verlegen,
Nennweite DN 200.
Menge: 3,000 St
DIN276-4_09: 470
DIN276_18: 470

**4.2.140 Bogen DN 200, 90°**
Rohrbogen, größer 45° bis einschließlich 90°,  als Zulage zur Rohrleitung liefern und verlegen,
Nennweite DN 200.
Menge: 4,000 St
DIN276-4_09: 470
DIN276_18: 470

**4.2.150 Reduzierstück DN 150 / 100, exzentrisch**
Reduzierstück, exzentrisch, als Zulage zur Rohrleitung liefern und montieren,
Reduzierung von DN 200 auf DN 100,
Menge: 1,000 St

**4.2.160 T-Stück DN 200/150**
T-Stück, geschweißte Ausführung nach DIN 2105,  als Zulage zur Rohrleitung liefern und einbauen,
durchgehendes Rohr DN 150,
abzweigendes Rohr DN 150.
Menge: 1,000 St
DIN276-4_09: 470
DIN276_18: 470

**4.2.170 T-Stück DN 200/200**
T-Stück, geschweißte Ausführung nach DIN 2105, als Zulage zur Rohrleitung liefern und einbauen,
durchgehendes Rohr DN 150,
abzweigendes Rohr DN 150.
Menge: 4,000 St
DIN276-4_09: 470
DIN276_18: 470

**4.2.180 Flansch DN 100**
Glattflansch, Ausführung nach DIN 2576 Form B, mit reduzierter Blattstärke von 12 mm, als Zulage zur Rohrleitung liefern und einbauen, Nennweite DN 100.
Menge: 2,000 St
DIN276-4_09: 470
DIN276_18: 470

**4.2.190 Flansch DN 150**
Glattflansch, Ausführung nach DIN 2576 Form B, mit reduzierter Blattstärke von 12 mm, als Zulage zur Rohrleitung liefern und einbauen, Nennweite DN 150.
Menge: 2,000 St
DIN276-4_09: 470
DIN276_18: 470

**4.2.200 Flansch DN 200**
Glattflansch, Ausführung nach DIN 2576 Form B, mit reduzierter Blattstärke von 12 mm, als Zulage zur Rohrleitung liefern und einbauen, Nennweite DN 150.
Menge: 52,000 St
DIN276-4_09: 470
DIN276_18: 470

**4.2.210 Flanschverbindungssatz 150**
Menge: 2,000 St
DIN276-4_09: 470
DIN276_18: 470

**4.2.220 Flanschverbindungssatz 200**
Menge: 26,000 St
DIN276-4_09: 470
DIN276_18: 470

**4.2.230 Dunsthut mit Insektenschutz DN 150**
Dunsthut mit Insektenschutz für Rohrleitung DN 150
Menge: 1,000 St

**4.2.240 T-Stück, DN 50/25**
*** gemäß Ausführungsbeschreibung 101
T-Stück, als Zulage zur Rohrleitung liefern und montieren,
Nennweite Rohr und Abzweig DN 25.
Menge: 1,000 St

**4.2.250 Einschweißstutzen DN 25**
Zulage zur Rohrleitungsposition für das Anbringen eines Einschweißstutzens als Geräte-, Spül- oder Entleerungsanschluss mit Innen- oder Außengewinde, Länge bis 10 cm, Mehrlängen werden über die Rohrposition abgerechnet,
Nennweite DN 25.
Menge: 1,000 St

**4.2.260 Verschraubung DN 25**
Verschraubung, als Zulage zur Rohrleitung, einschließlich Dichtung,
Nennweite DN 25
.
Menge: 6,000 St

**4.2.270 Rohrkappe DN 25**
Rohrkappe als Zulage zur Rohrleitung, Ausführung nach DIN 2617, liefern und als Abschluss des Spülanschlusses wasserdicht montieren, einschließlich der erforderlichen Dichtungen,
Nennweite DN 25.
Menge: 4,000 St

**4.2.280 Kugelhahn DN 25**
Kugelhahn mit Volldurchgang, Gehäuse, Kugel und gesicherter Hebel aus Edelstahl 1.4571, Sitze und Dichtung aus PTFE, Nenndruck wie Rohrleitung, mit beidseitigem Innengewinde, Kugel teflonbeschichtet als einteiliger Kugelhahn,
Nennweite DN 25.
für ein Einsatz in Faulgasleitungen DVGW-Zugelassen
Menge: 6,000 Stck

**4.2.290 Anschluß Rohr DN 50 an PE**
*** Pauschalposition
Anschluß Rohr DN 50 an PE-Leitung da 63 (SDR 17) als Zulage zur Rohrleitungsposition, einschl. allem erf. Zubehör etc.
Menge: 1,000 psch

**4.2.300 Anschluß Rohr DN 50 an Druckstutzen der Kondensatpumpe**
*** Pauschalposition
Anschluß Rohr DN 50 an Druckstutzen der Kondensatpumpe als Zulage zur Rohrleitungsposition, einschl. allem erf. Zubehör etc.
Menge: 1,000 psch

*Hinweis: Vorbemerkungen Druckprüfung*
Vorbemerkungen Druckprüfungen und Dokumentationen

In die nachfolgenden Postitionen für die Innendruckprüfung der Gasleitungen sind die Durchführung und Protokollierung einer abschnittsweisen Druckprüfung einschließlich der erforderlichen Absperreinrichtungen (z.B. Steckbleche) entsprechend EG-Richtlinie durch einen Sachverständigen einzurechnen. Die Durchführung erfolgt gemäß DVGW G 600 bzw. G 469 B 3.1mit Prüfgas.

Die Druckprüfungen der Entwässerungsleitungen sind nach DIN EN 805 durchzuführen. In die Einheitspreise sind alle erforderlichen Anlagen, Abdichtungen, Verankerungen und Rohrverschlüsse, das Liefern und die schadlose Beseitigung von Wasser einzukalkulieren.

Bei festgestellten Undichtigkeiten ist es Sache des AN die Schadstellen zu finden und die Mängel zu beseitigen. Die Art und Weise der Mängelbeseitigung ist dem AG bzw. der Bauleitung mitzuteilen und bedarf der Zustimmung. Nach erfolgter Mängelbeseitigung ist auf Kosten des AN eine Wiederholungsprüfung durchzuführen. Abgerechnet werden grundsätzlich nur bestandene Prüfungen.

Für das Prüfprotokoll der Druck- und Dichtheitsprüfungen sind die Daten wie Datum, Uhrzeit, Prüfdruck, Druckabfall und Umgebungsdruck direkt von der Messanlage zu übertragen. Die Prüfprotokolle sind als schriftlicher Bericht mit grafischer Darstellung des Prüfverlaufs, aufbereitet gemäß ATV-DVWK M 143-6 vorzulegen. Eine gesonderte Verütung für die Prüfprotokolle erfolgt nicht, sondern ist in die Einheitspreise einzukalkulieren.

**4.2.310 Innendruckprüfung DIN EN 805 / bis DN 50, V4A, PN10**
Druckprüfung nach Richtlinien DIN EN 805 ausführen. In den Einheitspreisen sind alle mit der Durchführung der Druckprobe verbundenen Lieferungen und Leistungen einzukalkulieren.

Druckprobe für Edelstahlrohrleitungen, PN 10, in Teillängen gem. AG oder örtl. Bauleitung.

Prüfdruck:  mind. 0,5 bar

Nennweite:  bis einschließlich DN 50

Wasser für die Druckprüfung wird bauseits zur Verfügung gestellt und ist durch den AN nach der Druckprüfung schadlos zu beseitigen.
Menge: 16,000 lfm
DIN276-1_08: 360

**4.2.320 Innendruckprüfung Gasleitung bis DN 200, V4A**
Druckprüfung Gasleitung aus Edelstahl gemäß DVGW G 469 B 3 mit Luft. In den Einheitspreisen sind alle mit der Durchführung der Druckprobe verbundenen Lieferungen und Leistungen einzukalkulieren.

Druckprobe für Edelstahlrohrleitungen, PN 10, in Teillängen gem. AG oder örtl. Bauleitung.

Prüfdruck:  mind. 0,5 bar
Nennweite: größer DN 50 bis einschließlich DN 200
Menge: 37,000 lfm
DIN276-1_08: 360

**4.2.330 Rohrleitungskennzeichnung**
*** Pauschalposition
Kennzeichnung der Rohrleitungen nach DIN 2403:2014-06, für die Art des Durchflussstoffes durch farbige Schilder/Aufkleber.

Beschreibung:
Aufkleber mit:
 - Pfeilen für die Durchflussrichtung,
 - die Bezeichnung des Durchflussstoffes oder
 - ein hierfür festgelegtes Kennzeichen bzw.
 - wenn nötig ein entsprechendes Gefahrensymbol,
 - je nach Durchflussstoff mit einer bestimmten Farbe.

Ausführung:
Material  : selbstklebende Polyesterfolie, mit transparentem
  Schutzlaminat veredelt
H x B  : 26 x 200 mm
Ausführung  : indiviuell
Gruppe  : 3 - Kennfarbe: Grau (Lüftung)
Gruppe  : 4 - Kennfarbe: Gelb/Rot (Faulgas)
Gruppe  : 9 - Kennfarbe: Braun/Schwarz (Kondensat)

Art der Beschriftungen:
 - Faulgasleitung Verbraucher
 - Faulgasleitung Gasfackel
 - Faulgasleitung Faulung
 - 2x Faulgasleitung Speicher
 - Lüftung
 - Kondensat

Die Beschilderung der Verfahrenstechnik (Pumpen, Antriebe, Messungen, etc.) ist mit gravierten Kunststoffschildern, schwarze Schrift auf weißen Grund, mindestens dreizeilig auszuführen. Die Schilder sind auf Edelstahlträgern mit Klarsichtabdeckung mittels Schraub- oder Schweißverbindung an den Anlagenteilen anzubringen.

Schilder für folgenden Anlagenteile:
 - Überdrucksicherung
 - Entwässerungstopf
 - Entwässerungspumpe
 - Zuleitung Gasbehälter
 - Ableitung Gasbehälter

Der Text ist in Abstimmung mit dem Bauherren und der Bauleitung festzulegen.

Schilder/Aufkleber gut sichtbar jeweils am Anfang und am Ende der Rohrleitungen sowie an betriebswichtigen Stellen z. B. Ventile und Flanschen angebracht.

Komplett zu montieren.
Menge: 1,000 psch
DIN276_06: 499
DIN276_18: 490

**4.2.340 Zusätzliche Beschilderung**
Zusätzlich zur Vorbeschriebnenen Rohrleitungskennzeichnung erforderliche Beschilderung für gelieferte Rohrleitungen und
Anlagenteile (Antriebe und Messstellen). Bezeichnung und Anbringung in Abstimmung mit dem AG. Die Beschilderung ist spritzwassergeschützt, mindestens dreizeilig, auszuführen.
Die Beschriftung der Schilder ist in Rücksprache mit der Bauleitung und dem AG festzulegen.

Die Schilder sind auf Edelstahlträgern mit Klarsichtabdeckung mittels Schraub- oder Schweißverbindung an den Anlagenteilen anzubringen. Die Schilder sind gut sichtbar jeweils am Anfang und am Ende der Rohrleitungen sowie an betriebswichtigen Stellen z. B. Ventile und Flanschen anzubringen.

Liefern und montieren.

Abrechnung nach Stück.
Menge: 5,000 Stk

*Hinweis: Kernlochbohrungen*
Bei Kernlochbohrungen ist eine Grund- (Primer) und Deckbeschichtung (System nach Wahl des AN) zur Versiegelung der Betonfläche und als Korrosionsschutz der angeschnittenen Bewehrung vorzusehen und in die Einheitspreise einzurechen.

**4.2.350 Kernbohrung DN 300**
Kernbohrung in Bauwerkswand aus Stahlbeton, einschließlich anschließender Grundierung und Versiegelung der Bohrlochwandung.

Wandstärke ca. 25 cm, Abrechnung nach Stück

Bohrdurchmesser: DN 300
Menge: 2,000 St

**Ausführungsbeschreibung 3 Ausführungsbeschreibung Ringraumabdichtung**
*Ringraumdichtung einfach dichtend*
Einfach dichtende Ringraumdichtung, gegen nichtdrückendes Wasser in Bauten ohne Dichtungsbahnen, zur Abdichtung von Kernbohrungen und Futterrohren bei Boden-, Wand- und Deckendurchführungen. Bestehend aus ineinandergreifenden Gummielementen, die durch Schrauben, Muttern und Druckplatten zusammengedrückt werden und eine druckfeste Abdichtung gewährleisten.

Mindestqualität der Werkstoffe:
Werkstoff Dichtung: EPDM
Werkstoff der Stahlteile: Edelstahl Werkstoff-Nr. 1.4301
*Ringraumdichtung doppelt dichtend*
Doppelt dichtende Ringraumdichtung, gegen drückendes Wasser in Bauten ohne Dichtungsbahnen, zur Abdichtung von Kernbohrungen und Futterrohren bei Boden-, Wand- und Deckendurchführungen. Bestehend aus ineinandergreifenden Gummielementen, die durch Schrauben, Muttern und Druckplatten zusammengedrückt werden und eine druckfeste Abdichtung gewährleisten.

Technische Daten:
Abdichtung: bis 1,5 bar

Mindestqualität der Werkstoffe:
Werkstoff Dichtung: EPDM
Werkstoff der Stahlteile: Edelstahl Werkstoff-Nr. 1.4571

**4.2.360 Ringraumdichtung DN 300, doppelt dichtend**
Doppelt dichtende Ringraumdichtung liefern und verlegen.
Futterrohr/Kernbohrung: DN 300
Mediumrohr:  V4A, DN 200

angebotenes Fabrikat/Typ: '...................................................'
Menge: 2,000 St

**4.2.370 Ringraumdichtung DN 300, einfach dichtend**
Einfach dichtende Ringraumdichtung liefern und verlegen.
Futterrohr/Kernbohrung: DN 300
Mediumrohr:  V4A, DN 200

angebotenes Fabrikat/Typ: '...................................................'
Menge: 2,000 St

**4.2.380 Regenkragen über Hüllrohr DN 300 für Rohr DN 200**
Regenkragen über dem Hüllrohr DN 300 der Deckendurchführung für das vorbeschriebene Rohr DN 200 im selben Werkstoff wie die Rohrleitung.
mind. 5 cm Überlappungstiefe.
Menge: 2,000 St

*Hinweis: Hinweis Ausführung Edelstahlrohrleitungen*
Hinweis

Ausführung der nachfolgenden Edelstahlrohrleitungen gem. der vorbeschriebenen Ausführungsbeschreibung "101" für Rohrleitungen aus nichtrostendem Stahl soweit nicht anders beschrieben!

**4.2.390 Spülstutzen / Messstutzen 1"**
Spülstutzen/ Messtutzen 1", bestehend aus Einschweißnippel, Kugelhahn geschraubt und Blindstopfen, DVGW-Zulassung

Liefern und montieren
Menge: 4,000 St

### Bereich 5 Stundenlohnarbeiten

*Hinweis: Vorbemerkungen Stundenlohnarbeiten*
In die Stundensätze sind alle Kosten für Personal, Werkzeug- und Arbeitsgerätestellung einzurechnen. Sie sind unter Beachtung der preisrechtlichen Vorschriften zu ermitteln und gelten unabhängig von der Anzahl der abgerechneten Stunden.
Der Verrechnungssatz enthält außer den Zuschlägen für Gemeinkosten, Sozialkassenbeiträge, vermögenswirksame Leistungen, Lohn- und Gehaltsnebenkosten auch die anteilige Auslösung. Zuschläge für Nacht-, Sonn- und Feiertagsarbeiten, Überstunden sowie Schmutzzulagen werden gesondert vergütet. Sämtliche Arbeiten auf Stundenbasis sind vor Beginn anzuzeigen und durch die Bauleitung zu genehmigen.

Die Stundenlohnarbeiten sind vom AN in Regieberichten festzuhalten. Die Berichte sind der Bauleitung innerhalb einer Woche nach Ausführung der Arbeiten zur schriftlichen Anerkennung vorzulegen. Später vorgelegte Regieerichte werden nicht anerkannt.

Nur Anfahrten für kurzfrisitg anfallende Arbeiten, welche nicht bis zur nächsten regulären Anfahrt aufgeschoben werden können, werden nach Anmeldung bei der Bauleitung in den den Positionen "Fahrtkosten" vergütet. Können außer den genannten (bis zu) 3 Regiestunden noch regulär vergütete Arbeiten ausgeführt werden, so sind diese Arbeiten zu erledigen und es werden keine Fahrtkosten vergütet.

#### Abschnitt 5.1 Personal

**5.1.10 Ingenieur**
Ingenieur für Planung, Software und Inbetriebnahme.
Menge: 5,000 Std

**5.1.20 Meister**
Richtmeister.
Menge: 5,000 Std

**5.1.30 Obermonteur**
Obermonteur.
Menge: 10,000 Std

**5.1.40 Monteur**
Monteur.
Menge: 10,000 Std

**5.1.50 Helfer**
Monteurshelfer.
Menge: 10,000 Std

**5.1.60 Fahrtkosten**
Fahrtkosten für die zusätzliche Anfahrt auf Anordnung der Bauleitung (Kosten pro Fahrt-km einschließlich sämtlichen Nebenkosten),
Kfz.
Menge: 500,000 km

**5.1.70 Fahrtkosten**
Fahrtkosten für die zusätzliche Anfahrt auf Anordnung der Bauleitung (Kosten pro Fahrt-km einschließlich sämtlichen Nebenkosten),
Montagewagen.
Menge: 500,000 km

#### Abschnitt 5.2 Geräte

**5.2.10 Elektroschweißgerät**
Elektroschweißgerät einschließlich aller Schweißhilfsmittel.
Menge: 10,000 Std

**5.2.20 Autogenschweißgerät**
Autogenschweiß- und Autogenschneidwerkzeug einschließlich aller Schweißhilfsmittel.
Menge: 10,000 Std

**5.2.30 Winkelschleifer**
Winkelschleifer einschließlich Verbrauchsstoffe.
Menge: 10,000 Std
